# + Hort Dissenchen
Angebotsaufforderung (GAEB 90, DA83)
Währung: EUR
Auftraggeber: Stadt Cottbus

## Zusätzlicher Text
Vorbemerkungen zum Bauvorhaben

Sanierung und Erweiterung Grundschule und Hort Dissenchen
Neubau Haus B

Anschrift:  Dissenchener Schulstraße 1, 03052 Cottbus

Baubeschreibung:
Im Rahmen der Baumaßnahme erhält die Grundschule Dissenchen einen Neubau
 als Erweiterungsbau. Die bestehenden Gebäude werden saniert und barrier
efrei gemacht. Die Außenanlagen werden komplett neu gestaltet.

Auf dem Schulgrundstück befinden sich folgende Gebäude:

Haus A: Altbau verklinkert, 2-geschossiger Mauerwerksbau, bestehend aus
Erd- und Obergeschoß mit Spitzboden und Teilunterkellerung sowie Sparren
dach.

Haus B: Neubau mit Klassenzimmern und Mehrzweckräumen, Flachdach

Haus C: Schulgebäude, 3-geschossiger Mauerwerksbau, bestehend aus Erd-,
Ober- und Dachgeschoß mit Unterkellerung, barriererfreie Erweiterung, Sp
arrendach

Nebengebäude: Garagenkomplex mit Schuppen, Mauerwerksbau, 1-geschossig,
Pultdach, Abbruch der Garagen, Instandsetzung des Schuppens

In diesem Los sind die Arbeiten für das Haus B enthalten!

Zufahrt: Die Zufahrt erfolgt direkt über Dissenchener Schulstraße 1, 030
52 Cottbus

Rauchverbot:
Im gesamten Gebäude, sowie auf dem Schulhof (außerhalb der BE-Fläche) is
t absolutes Rauchverbot.

Schulbetrieb:
Die gesamte Baumaßnahme findet unter laufendem Schul- und Hortbetrieb st
att. Einschränkungen und Schutzmaßnahmen sind zu berücksichtigen.

Baustelleneinrichtung:
Das Errichten, Vorhalten und Räumen der Baustelleneinrichtung ist in den
 EP´s abgegolten, wenn nicht Einzelpositionen gesondert im LV ausgewiese
n sind. Das Errichten und Vorhalten der Baustelleneinrichtung ist nur en
tsprechend der genehmigten Planunterlagen (BE-Plan) möglich. Lagerfläche
n über den ausgewiesenen Anteil im BE-Plan hinaus sind nicht möglich, di
e Lagerung von Werkzeug und Material im Gebäude ist nur nach Abstimmung
mit der Bauleitung durchzuführen.

Lagerflächen:
Lagerflächen befinden sich nur im Bereich des Grundstücks nach Abstimmun
g, Materialablagerungen außerhalb dieser Flächen und außerhalb des Grund
stücks sind nicht möglich.

Anschlüsse:
Baustrom:  230/400V, bis 32A, Anschlussleistung Kran bis 44kVA
Bauwasser:  ½ zoll  ist vorhanden
Abrechnung: entspr. der Besonderen Vertragsbedingungen - siehe Beiblatt

WC-Anlagen:
Werden im Rahmen der zentralen Baustelleneinrichtung gestellt.

Brandschutz:
Für die Durchführung von Heißarbeiten, Trenn- und Schweißarbeiten ist ei
n Schweißerlaubnisschein beim zuständigen Immobilienamt zu beantragen.

Ausführungsfristen:
Die in den Vertragsbedingungen benannten Ausführungstermine sind zwingen
d einzuhalten.

2-Schichtbetrieb:
Für die termingerechte Durchführung der Arbeiten ist nach Notwendigkeit
 und Aufforderung durch den AG ein 2-schichtiger Betrieb vorzusehen.

Besondere Verkehrssicherung:
Die vorhandenen baulichen Anlagen sind für den Zeitraum der Bauarbeiten
vor Beschädigungen und Verunreinigungen zu schützen. Staubentwicklung un
d Verschmutzungen müssen weitgehend vermieden werden.

Weitere Unternehmer auf der Baustelle:
Bei der Ausführung der ausgeschriebenen Leistungen sind gleichzeitige Ba
uausführungen anderer Gewerke geplant.

Beräumung Baustelle:
Die Arbeitsplätze sind täglich nach Beendigung der Arbeiten aufzuräumen
und anfallende Stoffe (Verpackungsmaterial, Schutt usw.) eigenverantwort
lich zu beseitigen. Arbeitsflächen sind täglich besenrein zu verlassen u
nd bei Gefahr abzusperren. Öffentliche Verkehrsflächen sind je nach Vers
chmutzungsgrad eigenverantwortlich zu reinigen. Aufwendungen dafür sind
in den EP einzukalkulieren.

Bautagesberichte des AN:
Der AN verpflichtet sich zum Führen von Bautagesberichten.

Sonstiges:
Erschwerte Transportbedingungen für die Lieferung von Materialien sind i
n allen Einzelheiten vor Beginn der Arbeiten mit dem AG zu besprechen un
d angemessen in der Preisgestaltung zu berücksichtigen

Anlagenverzeichnis:
Folgende Pläne liegen zur Angebotsabgabe zur Information bei:

1.01 Baustelleneinrichtung 1.BA

2.02 Grundriss EG
2.03 Grundriss OG
3.01 Schnitte A-B-C
3.02 Schnitt D
4.01 Ansichten Haus AB

5.01 Fassadenschnitt A-A
5.02 Fassadenschnitt C-C

7.31 Detail Fenster
7.32 Detail Fensterprofil
7.33 Detail Pfosten-Riegel-Fassade

## Tischlerarbeiten - Fenster
Datum: 09.01.26

*Hinweis*
Art und Umfang der Leistung
Gegenstand der Ausschreibung sind Herstellung, die Lief
erung und die Montage von  Holz-Alu-Fensterm und Holz-P
fosten-Riegel Fassadenelementen incl. Außenfensterbänke
 aus Aluminium. Das Einsetzen, das Abdichten aller Glas
scheiben und Ausfachungen sowie die komplette An- und A
bdichtung zum Baukörper.

Alle Leistungen verstehen sich als Komplettleistung ein
schl. Herstellung, Lieferung und Einbau.

Ein umlaufendes, freistehendes Arbeitsgerüst an der Fas
sade mit Abstand von ca. 30 cm zur Glasebene mit Inneng
eländer wird bauseits zur Verfügung gestellt. Weitere A
rbeits- und Montagegerüste, wie Innengerüste stehen bau
seits nicht zu Verfügung.

Sämtliche für die Montage erforderlichen Arbeits- und S
chutzgerüste, Hubbühnen inkl. Aufwendungen für das Aus-
, Um- und Abbauen sowie Vorhalten sind durch den AN zu
erbringen und in die Pauschalpostion einzurechnen.

Die angegebenen Maße entsprechen den lichten Rohbaumaße
n und sind für die Fertigung unverbindlich.

Nach Auftragserteilung hat der AN eigenverantwortlich d
ie Fertigungsmaße am Bau zu nehmen und die Konstruktion
szeichnungen einschl. notwendiger statischer Berechnung
en anzufertigen.

Zeichnungen zu wesentlichen Details der Holz-Alu-Fenste
r und der Pfosten-Riegel-Fassaden sowie der Anschlüsse
zum Baukörper sind vom Auftragnehmer vor Arbeitsaufnahm
e dem Auftraggeber vorzulegen. Die Bemessung der Profil
querschnitte und der Statik für Gläser unterliegt dem A
uftragnehmer. Angaben zu Profiltiefen dienen als Orient
ierungswerte und ersetzen einen statischen Nachweis nic
ht.

Vom AN gelieferte zeichnerische und beschriebene Darste
llungen, aus denen Konstruktion, Maße, Einbau und Befes
tigungen der Bauteile zu ersehen sind, bedürfen der Fre
igabe des AG/Architekten.

Alle verwendeten Materialen müssen die Anforderungen an
 das Komplettbauteil im Bezug auf Wärme- und Schallschu
tz erfüllen.

Die Verarbeitung muss den jeweils gültigen Verarbeitung
srichtlinien entsprechen.

Einmessen Fassadenöffnungen
Die Ebenenverhältnisse der Rohbauöffnungen für das Gebä
ude sind durch Abschnüren vor Beginn der Arbeiten festz
ustellen. Die Holz-Alu-Fenster und die Pfosten-Riegel-F
assaden sind entsprechend in ihrer Lage lotrecht überei
nander und horizontal in einer Ebene einzubauen. Die Ei
nbauhöhen sind in Abstimmung mit der Bauüberwachung und
 dem Gewerk Klinkerfassade festzulegen. Die Kosten für
das Abschnüren der Fassade ist in den Einzelpositionen
einzukalkulieren.

Bauablauf
Der Einbau von Fensterelementen, Außen- und Innenfenste
rbänken ist abschnittsweise in mindestens 4 Abschnitten
 zu errichten, um Witterungschutz während der Bauzeit z
u erlangen. Die Aufwendungen sind in in die EP`s einzur
echnen!

### Los 01 Fenster

#### Hauptabschnitt 01.01 Pfosten-Riegel-Fassade

*Hinweis*
1. Konstruktionsbeschreibung Holz Pfosten-Riegel-Fassad
e

Die ausgeschriebene Pfosten-Riegel-Konstruktion ist mit
 Direktverschraubung und Mittelnutfräsung zur exakten i
nneren Dichtungsführung auszuführen. Aufgrund der zu er
wartenden Glasgewichte, kommt eine Posten-Riegel-Fassad
e aus Holz mit Direktverschraubung zur Ausführung. Eine
 Pfosten-Riegel-Konstruktion mit Aufsatzsystem kommt au
f Grund der der vorgenannten Anforderungen nicht in Fra
ge. Für die geplante Fassade ist eine unverbindliche Vo
rdimensionierung speziell für die Lastabtragung der Gla
sgewichte erstellt worden. Aus der Vorbemessung ist zu
entnehmen, dass die Verglasung der Pfosten-Riegel-Konst
ruktion, ohne zusätzliche Maßnahmen realisierbar ist. D
ie in den Positionen beschriebenen Profilabmessungen si
nd die geforderten Mindestabmessungen. Die Vorbemessung
 gilt nur zur Orientierung. Die endgültige Dimensionier
ung einschließlich der Verankerung ist Eigenverantwortl
ich durch den Auftragnehmer vorzuneh-men und in die Ein
heitspreise einzukalkulieren.

Wärmegedämmte Pfosten-Riegelkonstruktion aus raumseitig
 angeordneten Holzprofilen mit Mittelnutfräsung und Alu
-Rahmen zur Aufnahme der Verglasungsdichtung und exakte
r Führung der Schraubverbindung. Es ist unbedingt darau
f zu achten, dass nur Edelstahlschrauben zum Einsatz ge
langen. Es kommen nur geprüfte Systeme eines zertifizie
rten Systemgebers zum Einsatz, ein Systemmix ist nicht
zulässig.

Angebote sind nur dann zulässig, wenn folgende Mindesta
nforderungen erfüllt sind:

· Tragkraft für Glasauflager als Standartlösung bis 674
 kg
· mittige Verschraubung im Grundprofil der Pfosten und
Riegel
· Innendichtung Fassade ab 5 mm bis maximal 12 mm hoch,
 Dach maximal 10mm hoch
· Form der Klemmleisten laut Leistungsbeschreibung
· Nachfolgend beschriebene Mindestanforderungen bezügli
ch Dichtigkeit, Schallschutz, Wärmeschutz müssen eingeh
alten werden.

Bei Abweichungen von den vorgeschlagenen Konstruktionen
 ist die Gleichwertigkeit der angebotenen Konstruktion
durch Systemprüfzeugnisse nachzuweisen.

1.1 Pfosten und Riegel
Pfosten und Riegel bestehend aus Brettschicht- oder Vol
l-Holz mit eingefräster Mittelnut. Ansichtsbreiten 60 m
m, Bautiefen nach Erfordernis wählbar entsprechend stat
ischer Anforderung, sämtliche Pfosten, Riegel und Streb
en sind in gleicher Bautiefe auszuführen.

· Holzart: Brettschichtholz (BSH) aus Nadelholz, Mindes
tgüte GL 24h, Kiefer atsarm o.glw.
· Vollholz aus Nadelholz, Mindestgüte C24
· Oberfläche Holz: gehobelt, Kanten gefast
· Endbehandlung: Farbe laut 1.2.7

Die gewählte Abmessung der Profile ist jeweils in der E
inzelposition angegeben.

1.2 Verbindung Pfosten und Riegel
Der Aufbau der Tragkonstruktion kann je nach baulicher
und technischer Anforderung als Konstruktion mit System
verbindern oder mit im Holzbau üblichen rechnerisch nac
hweisbaren Verbindungsmitteln in gelenkiger bzw. bieges
teifer Form ausgeführt werden.

Ausführung:
· die Rahmenkonstruktion wird mit geeigneten allgemein
bauaufsichtlich zugelassenen Pfosten-Riegel-Verbindern
geschraubt
· die Rahmenkonstruktion wird mit im Holzbau üblichen K
onstruktionen verbunden (z.B. Zapfen, Zinken, Dübeln)
· die Ausführung der Rahmenkonstruktion kann nach Wahl
des Anbieters sowohl mit Systemverbindern als auch im H
olzbau üblichen Konstruktionen oder auch in Kombination
 angeboten werden

Abweichende Anforderungen sind jeweils in den Einzelpos
itionen angegeben.

Holzprofile:
Die Rahmenverbindungen der schichtverleimten Holzprofil
e (Holzart Kiefer astarm o. glw) sind dauerhaft dicht a
uszuführen. Die Dübelverbindungen der Holzprofile sind
entsprechend den Ausführungen nach DIN 68121 auszubilde
n. Dübel sind im äußeren Bereich der Profile einzusetze
n, um ein Verdrehen der Verbindung zu vermeiden. Das Au
sglasen bei Glasreparaturen muß durch Abnahme der äußer
en Aluminiumschale erfolgen. Nur bei Festverglasungen k
ann innen eine Glasleiste eingesetzt werden, die auf Ge
hrung geschnitten einzusetzen ist.
Die Auswahl des Holzquerschnittes richtet sich nach den
 statischen Erfordernissen.

Aluminiumteile:
Die Profile sind so anzuordnen, daß ein Holzfensterchar
akter entsteht. Die Profile müssen mindestens eine Schr
äge von 15° aufweisen. Alle äußeren Profilkanten müssen
 mindestens mit einem Radius von 4 mm gerundet sein.
Die Flügel- und Blendrahmenprofile sind so auszubilden,
 dass alle Holzteile von außen im eingebauten Zustand a
bgedeckt sind.

System Holz - Aluminiumprofile:
Die Herstellung der mechanischen Eck-, Stoß- und Winkel
verbindungen hat nach den einschlägig gültigen Vorschri
ften zu erfolgen.
Die Aluminium- und Holzteile sind so miteinander zu ver
binden, daß durch materialspezifisch bedingte Längenänd
erungen keine unzulässigen Spannungen und Verformungen
auftreten.
Die Befestigung der Aluschale auf dem Holzfenster erfol
gt durch Drehverbinder aus Kunststoff. Der Abstand der
Verbinder darf 20 cm nicht überschreiten. Von den Ecken
 sollte ein Mindestabstand von 5 bis 10 cm eingehalten
werden.
Das System muß mindestens der -Richtlinie für Anforderu
ng und Prüfung des Verbundes zwischen Aluminium- und Ho
lzprofil von Aluminium-Holzfenstern- des ift Rosenheim
entsprechen. Der Abstand zwischen der äußeren Holzoberf
läche und der Innenfläche des Aluminiumprofils (Rücksei
te der äußeren Ansichtsfläche) muß, mit Ausnahme konstr
uktionsbedingter Auflageflächen, mindestens 7 mm betrag
en, um eine vollflächige Hinterlüftung zu gewährleisten
.
Die Öffnungen zum Dampfdruckausgleich dürfen nicht vers
chlossen werden. Hierauf ist insbesonders beim Einbau z
u achten.

1.3 Verglasung
Lieferung und Einbau der gesamten Verglasung gehören zu
m Leistungsumfang des Fassadenherstellers.
Das Prinzip der Systemkonstruktionen des Herstellers mu
ss durchgängig eingehalten werden. Falzraumbelüftung un
d Kondenswasserabführung sind durch das System und die
Einhaltung der Verarbeitungsrichtlinien zu gewährleiste
n.

1.4 Fenster & Türen
Der Einbau von wärmegedämmten Fenstern und Türen in das
 Fassadenraster erfolgt in gleicher Weise wie bei feste
n Füllungen.

1.5 Glas
Die angegebenen Glasdicken sind Mindestdicken, die ents
prechend den statischen oder bauphysikalischen Anforder
ungen ggf. zu erhöhen sind. Dies ist in den Einheitspre
isen zu berücksichtigen.

· Farbton Isolierverglasung: neutral / Reflexion schwac
h
· Farbton Sonnenschutzverglassung: neutral / Reflexion
schwach

Im Rahmen der Werkplanung sind die Glasflächen als Must
er HxB ca. 21 x 30 vorzulegen.

1.6 Dichtungssystem
Die innere Dichtung wird direkt in die im Holzprofil ei
ngebrachte Aufnahmenut geklemmt. Dadurch wird eine eind
eutige Linienführung der Dichtungen erreicht. Zum Einsa
tz kommen ausschließlich Dichtungen des Systemgebers. D
ichtungen, die nicht durch die Grundprofile und Klemmle
isten geführt werden und damit der Gefahr des ungeraden
 Dichtungsverlaufes ausgesetzt sind, sind nicht zulässi
g.

1.7 Klemmleisten
Leisten in den Systembreiten 80 mm wahlweise als verdec
kte Verschraubung mit Ober- und Unterleiste oder sichtb
are Verschraubung mit Deckleiste. Die Klemmverbindung i
st in unterschiedlichen Schraubausführungen, Formen, un
d Materialien einsetzbar. Die Tauglichkeit der Klemmlei
sten ist durch eine allgemeine bauaufsichtliche Zulassu
ng nach-zuweisen.
Die gewählte Verschraubungsart, Geometrie und Materialg
üte ist jeweils in der Einzelposition angegeben.

1.8 Verschraubung der Klemmverbindung
Die Verschraubung erfolgt ausschließlich mittels System
schrauben aus Edelstahl und Dichtscheibe. Mittels defin
iertem Abstand der gepressten Dichtscheibe wird ein gle
ichmäßiger Anpressdruck der Verglasung gewährleistet. D
ie Länge der Schrauben ist entsprechend dem System und
der verwendeten Glasdicke zu wählen. Die Beanspruchung
der Klemmverbin-dung erfolgt ausschließlich durch Zugkr
äfte.  Die Verschraubungsabstände der Klemmleisten dürf
en die Vorgabe des Systemherstellers =? 250 mm nicht üb
erschreiten. Die Tragfähigkeit der Schraube (Schraubena
uszug aus dem Holz) und die damit erforderliche Einschr
aubtiefe ist rechnerisch nach den gültigen Vorschriften
 im Holzbau nachzuweisen. Die Tragfähigkeit der Klemmle
isten selbst ist über eine allgemeine bauaufsichtliche
Zulassung nachzuweisen. Außermittige Verschraubungen dü
rfen generell nicht eingesetzt werden, um eine Spaltung
 im Randbereich des Holzprofils generell auszuschließen
.

1.9 Glasdickenausgleich
Das eingesetzte Fassadensystem muss in der Lage sein, f
eldweise unterschiedliche Füllungsdicken aufzunehmen. Z
wischen benachbarten Füllungen unterschiedlicher Dicke
wird durch äußere EPDM -Dichtungen außenbündig ausgegli
chen.

1.10 Anzeigepflicht bei Abweichungen von den Bestimmung
en der Zulassung
Jegliche Abweichung von der in den Zulassungen beschrie
benen Konstruktionen, das betrifft vor allem die Materi
alzusammensetzungen und zulässigen Abmessungen, bedürfe
n der Zustimmung der Bauaufsicht. Der Auftragnehmer ver
pflichtet sich, etwaige Veränderungen rechtzeitig dem B
auherrn bekannt zu geben und gegebenenfalls bei einer e
rforderlichen Zustimmung im Einzelfall, durch die obers
te Baubehörde des jeweiligen Bundeslandes mit zu wirken
.

**01.01.010 Werkstattzeichnung Pfosten-Riegel-Fassade**
Anfertigung und Vorlage zur Bestätigung durch den AG vo
n Werkstattzeichnungen für komplette Holz-Alu-Pfosten-R
iegelkonstruktion inkl. Fenster- und Türelemente wie fo
lgt:

· Profile inkl. alle Anschlüsse zu angrenzende Bauteile
, inkl. Abdichtung, Sohlbank in Maßstab 1:2 - 1:5
· je 1 Ansicht von innen, Maßstab 1:10
· je 1 Ansicht von außen, Maßstab 1:10

Übergabe digital in pdf

Abrechnung: Pauschalpreis für Erstellung Werkstattplanu
ng aller Fensterelemente.
Menge: 1,000 St
Zuordnung: 334

**01.01.020 Statischer Nachweis Pfosten-Riegel-Fassade**
Statischer Nachweis / Standsicherheitsnachweis für vorg
enannten Pfosten-Riegel-Fassaden sowie aller Ihrer Einb
auelemente, Befestigungspunkte und Konsolen einschließl
ich Verglasungen, Verankerungen etc.

Der prüfbare statische Nachweis / Standsicherheitsnachw
eis, über die Einhaltung sämtlicher statischer Forderun
gen, ist in schriftlicher Form (2-fach), vorzulegen.

Der statische Nachweis / Standsicherheitsnachweis ist 1
-fach digital dem AG und 2-fach in Papier dem Prüfstati
ker zur Prüfung und Freigabe rechtzeitig vorzulegen.
Menge: 1,000 St

**01.01.030 Pfosten-Riegel-Fassade F 1.12, 1.13**
Herstellung, Lieferung und Einbau einer Pfosten-Riegel-
Fassade, Holz-Alu-Elemente, als Komplettleistung gemäß
der vorgenannten Konstruktionsbeschreibung, den allgeme
inen technischen Vorschriften sowie folgenden Anforderu
ngen:

Einbauort:  Speiseraum / Mehrzweckraum EG
Zeichnung 2.02 Grundriss EG
  7.33 Detail Pfosten-Riegel
  5.01 Fassadenschnitt

Gesamtabmessung (B/H) = 8,52 / 2,48 m

Wandaufbau im Anschlussbereich:
zweischalig, Mauerwerk oder Stahlbeton mit Dämmung und
Klinkerfassade

Der Einbau der Fensterelemente erfolgt in der Fassadenö
ffnungen, außenbündig mit den umlaufenden Betonwänden,
Leibung mit schrägem Anschlag, verdeckte Montage mit Ko
nsolen und Injektionsankern / Dübeln in den Wänden aus
Normalbeton gem.statischen Berechnungen des AN. Die Fug
e zwischen Wand und Rahmen ist mit Dämmung auszustoffen
. Die Fensterelmente sind entsprechend in ihrer Lage lo
trecht übereinander und horizontal in einer Ebene einzu
bauen.

Durch 10 senkrechte Riegel in 11 Felder über die gesamt
e Höhe unterteilt. 4 Elemente erhalten eine horizontale
 Riegelebene für den Einbau eines Fensters. Fassaden -
Element mit Festverglasungen und Einsatzelementen (sieh
e Zeichnung).

Fassade bestehend aus folgenden Einzelfeldern (B/H):

· 7mal Glasfeld 1  G1 ca. 0,80 x 2,48 m
· 8mal Glasfeld 1 (o+u)  G2 ca. 0,80 x 0,30 m
· 4mal Fensteröffnung F1 F1 ca. 0,80 x 1,60 m
(Fenster: siehe gesonderte Position)

Rahmenkonstruktion:
Rahmen innen aus Holz, außen aus Aluminium, Holzart Kie
fer astarm, flächenversetzt ohne Wetterschenkel, Ausfüh
rung Aluprofile gradlinig mit klarer Linienführung
Rahmenoberfläche innen endbehandelt, transparent, matt
Rahmenoberfläche außen pulverbeschichtet,
Farbton Rahmen außen nach Wahl AG

Auflagerung der Pfosten auf Wandkonsolen aus Stahl, feu
erverzinkt, befestigt in Stahlbetonbrüstung bzw. Sturz
mit geeigneten Befestigungsmittel entsp. statischem Nac
hweis, Auskragung: ca. 150mm

Verglasung:
Wärmeschutzglas, Innen aus ESG, Außen aus VSG, Stärke n
ach statischer Erfordernis
Farbton Isolierverglasung: neutral / Reflexion schwach

bauphysikalische Anforderungen:
· Schlagregendichtheit Klasse 7 A (300 Pa) DIN EN 12208
,
· bewertetes Schalldämm-Maß DIN 4109 größer gleich Rw 3
2 dB, Schallschutzklasse 2 nach VDI Richtlinie 2719
· Wärmeschutz DIN EN ISO 10077-1, DIN 4108-4 Ucw kleine
r gleich 0,90 W/m2K,
· Gesamtenergiedurchlassgrad Verglasung Ug kleiner glei
ch 0,7 DIN EN 410,
· thermisch verbesserter Randverbund g = 0,5
· Luftdurchlässigkeit Klasse 3 DIN EN 12207

Anschlüsse:
Der Anschluss von innen nach außen wie folgt auszuführe
n:
Ausführung mit wärmegedämmten Sandwichpaneelen, in Glas
falz eingeklemmt und an Massivwand geführt,

außen: umlaufendes winddichtes Butylbandes zwischen Rah
men und Mauerwerkswand bzw. Stahlbetonwand
innen: Herstellen eines diffusionsdichten, überputzbare
n Butylbandes zwischen Rahmen und Mauerwerkswand bzw. S
tahlbetonwand

Profile: l
· Brettschichtholz Randpfosten 60 mm x 420 mm
· Brettschichtholz Riegel o+u 60 mm x 420 mm
· Riegel senkrecht Mittelpfosten 60 mm x 120 mm

Einsatzelemente:
· Fenster: siehe gesonderte Position

Verbindungen:
· entspr. Kunstruktionsbeschreibung 1.2

Klemmleisten:
mit unsichtbarer (sichtbarer) Verschraubung, Unterleist
e aus Aluminium (Edelstahl)
Oberleiste aus Aluminium, Deckleiste aus Aluminium
· Pfosten Breite 60mm / Höhe 18 mm
· Riegel Breite 60mm / Höhe 15 mm
Oberfläche: RAL nach Wahl

Farbe:
· entspr. Allgemeine technische Vorschriften Pkt. 2.7.3
· Farbe: nach Wahl AG

Ausführung als Komplettleistung

Fenster: F1.12, F 1.13
Menge: 2,000 St

**01.01.040 Fensterflügel, einteilig 80/160**
Lieferung und Einbau eines Holz-Alu-Fensters in vorgena
nnte Pfosten-Riegel-Fassade mit folgenden Anforderungen
:

Große Flügel:  b/h ca. 0,80 x 1,60 m
Form:  rechteckig
Öffnungswinkel:  mindestens 90°

Ausführung Fenster gemäß Leistungsbeschreibung Fenster
siehe Pos 01.02.020

Ansichtsbreite Flügel inkl. Rahmen: max. 76mm
Profilbautiefen: analog Standardsystem,

die zum Einsatz kommenden Profile sind über zugelassene
 Profilverbundleisten zu verbinden

Verglasung: analog Pos. 1.1.30
Farbton Isolierverglasung: neutral / Reflexion schwach

Wärmeschutz: Ucw < 0,9 W/(m²K) analog Pos. 1.1.30
thermisch verbesserter Randverbund g = 0,5
Sonnenschutz: g < 0,5 analog Pos. 1.1.30

Oberfläche:  RAL nach Wahl
Menge: 8,000 St

**01.01.050 Außenfensterbank Alu D 2mm**
Außenfensterbank aus Aluminium DIN EN 485 und DIN EN 50
7, beschichtet, Dicke 2 mm

Breite 350 mm,
Länge 8300 mm
Ausladung 50 mm

mit vorderer Abkantung und hinterer Aufkantung, Aufkant
ung mit Dichtungsanschlussprofil, Höhe der vorderen Abk
antung 40 mm, Höhe der hinteren Aufkantung 20 mm, einsc
hl. Antidröhnschicht, mit seitlichen Abschlüssen Bordpr
ofil für Klinkerfassade und Verstärkungsprofil Fensterb
ankausladung, verdeckt befestigen mit notwendigen Dehnu
ngsanschlussprofilen entsprechend der Länge

Einbausituation:
Fassade Haus B  - Mauerwerk oder Stahlbeton mit Dämmung
 und Klinkerfassade
· 115 mm Klinker
· 20 mm Hinterlüftung
· 200 mm Alublende mit Wärmedämmung
· Tragkonstruktion Mauerwerk oder Stahlbeton

Farbton nach Wahl AG
Menge: 17,000 m
- Zuordnung: 022
- Zuordnung: 334
- Zuordnung: 334

#### Hauptabschnitt 01.02 Holz-Alu-Fenster

*Hinweis*
Bauart Fensterelemente:
Gefordert wird eine klassische Holz-Aluminium-Konstrukt
ion mit mindestens 78 mm Rahmenbautiefe (Flügel und Ble
ndrahmen incl. Aluschale), in der die Aluminiumschale m
it Gleitkupplungen in einem Abstand von ca. 20 cm auf d
en tragenden Holzkörper aufgesetzt wird.
Es ist eine halbflächenversetzte Ausführung zu wählen m
it im Flügelholz integriertem Glasfalzanschlag ohne sep
arate innere Glasleiste (ausgenommen Festfelder).
Die Fensteroptik zeichnet sich durch eine kantig, fläch
en-versetzte Aluschale mit besonders klarer Linienführu
ng aus.

Holzprofile:
Die Rahmenverbindungen der schichtverleimten Holzprofil
e (Holzart Kiefer astarm o. glw) sind dauerhaft dicht a
uszuführen. Die Dübelverbindungen der Holzprofile sind
entsprechend den Ausführungen nach DIN 68121 auszubilde
n. Dübel sind im äußeren Bereich der Profile einzusetze
n, um ein Verdrehen der Verbindung zu vermeiden. Das Au
sglasen bei Glasreparaturen muß durch Abnahme der äußer
en Aluminiumschale erfolgen. Nur bei Festverglasungen k
ann innen eine Glasleiste eingesetzt werden, die auf Ge
hrung geschnitten einzusetzen ist.
Die Auswahl des Holzquerschnittes richtet sich nach den
 statischen Erfordernissen.

Aluminiumteile:
Die Profile sind so anzuordnen, daß ein Holzfensterchar
akter entsteht. Die Profile müssen mindestens eine Schr
äge von 15° aufweisen. Alle äußeren Profilkanten müssen
 mindestens mit einem Radius von 4 mm gerundet sein.
Die Flügel- und Blendrahmenprofile sind so auszubilden,
 dass alle Holzteile von außen im eingebauten Zustand a
bgedeckt sind.

Glas:
Eine Fertigungsüberwachung für das Isolierglas ist nach
zuweisen, z.B. durch das RAL-Gütezeichen für Mehrscheib
en-Isolierglas. Das Fenstersystem muß auf Glasstärken b
is 48 mm ausgelegt sein.
Als Verglasungssystem ist eine Trockenverglasung geford
ert. Die äußere Verglasungsdichtung muß aus hochwertige
m EPDM-Material bestehen und in den Eckbereichen umlauf
end ausgeführt sein. Die Glasdicken sind unter Berücksi
chtigung der angegebenen Belastungen durch den AN zu er
mitteln.
Die Vorschriften der Isolierglashersteller und die -Ver
glasungsrichtlinien- des Instituts des Glaserhandwerks
müssen beachtet werden. Der Ausführung liegt DIN 18361
zugrunde.

Das Farbspektrum für die 3-fach Isolierverglasung und d
ie Sonnenschutzverglasung soll aufeinander abgestimmt s
ein. Hierzu sind im Rahmen der Werkplanung Muster für b
eide Gläser vorzulegen. Eine Freigabe erfolgt durch den
 Bauherrn und Architekten.

Farbton Isolierverglasung: neutral / Reflexion schwach
Farbton Sonnenschutzverglassung: neutral / Reflexion sc
hwach

System Holz - Aluminiumprofile:
Die Herstellung der mechanischen Eck-, Stoß- und Winkel
verbindungen hat nach den einschlägig gültigen Vorschri
ften zu erfolgen.
Die Aluminium- und Holzteile sind so miteinander zu ver
binden, daß durch materialspezifisch bedingte Längenänd
erungen keine unzulässigen Spannungen und Verformungen
auftreten.
Die Befestigung der Aluschale auf dem Holzfenster erfol
gt durch Drehverbinder aus Kunststoff. Der Abstand der
Verbinder darf 20 cm nicht überschreiten. Von den Ecken
 sollte ein Mindestabstand von 5 bis 10 cm eingehalten
werden.
Das System muß mindestens der -Richtlinie für Anforderu
ng und Prüfung des Verbundes zwischen Aluminium- und Ho
lzprofil von Aluminium-Holzfenstern- des ift Rosenheim
entsprechen. Der Abstand zwischen der äußeren Holzoberf
läche und der Innenfläche des Aluminiumprofils (Rücksei
te der äußeren Ansichtsfläche) muß, mit Ausnahme konstr
uktionsbedingter Auflageflächen, mindestens 7 mm betrag
en, um eine vollflächige Hinterlüftung zu gewährleisten
.
Die Öffnungen zum Dampfdruckausgleich dürfen nicht vers
chlossen werden. Hierauf ist insbesonders beim Einbau z
u achten.

Blendrahmenentwässerungen:
Die Standard-Blendrahmenentwässerungen sind bei Fenster
n und Türen nach vorne ausgeführt und mit einer farblic
h an das Profil angepaßten Wasserschlitzabdeckkappe ver
deckt.

Anschluss zum Baukörper:
Die bauphysikalischen Einwirkungen durch das Raumklima
und das Außenklima sind zu berücksichtigen.
Die Anschlüsse zum Baukörper müssen den Anforderungen a
us Wärme-, Schall- und Feuchteschutz gerecht werden. Di
e Anforderungen an die Anschlussfugenausbildung sind in
 DIN 4108-7, DIN 4109 sowie DIN 18355 enthalten.
Die Anschlussfugen müssen
· raumseitig diffusionsdicht und
· im Zwischenraum mit Dämmstoff verfüllt sein (das Ausf
üllen mit Schaum ist nicht zugelassen)
· außen das unkontrollierte Eindringen von Schlagregen
verhindern und winddicht sein.
Die Konstruktionen sind so zu gestalten, dass ein Feuch
teausgleich nach außen ermöglicht wird. Ein Feuchteausg
leich kann sichergestellt werden, wenn raumseitig Dicht
materialien mit höherem Diffusionswiderstand verwendet
werden als außenseitig.
Äußere Einflüsse wie Bauwerksbewegungen dürfen die Abdi
chtungen nicht in ihrer Funktion beeinträchtigen. Die f
ür die Montage notwendigen Metallteile müssen korrosion
sbeständig sein.

**01.02.010 Werkstattzeichnung Fensterelemente**
Anfertigung und Vorlage zur Bestätigung durch den AG vo
n Werkstattzeichnungen für alle Isolierglasfenster der
vorgenannten Positionen wie folgt:

Profile inkl. alle Anschlüsse zu Mauerwerk, inkl. Darst
ellung Putz, Abdichtung, Fenster- und Sohlbank in Maßst
ab 1:2 - 1:5

Pro Fenstertyp:
je 1 Ansicht von innen, Maßstab 1:10
je 1 Ansicht von außen, Maßstab 1:10

Übergabe digital in pdf

Position: alle Fenstertypen

Abrechnung: Pauschalpreis für Erstellung Werkstattplanu
ng aller Fensterelemente.
Menge: 1,000 St
Zuordnung: 334

**01.02.020 Fensterelement, einteilig, 76/166**
Fenster einteilig liefern, einbauen und gangbar machen

Breite Rohbauöffnung ca. '"760"' mm
Höhe Rohbauöffnung ca. '"1660"' mm,

Gestaltung:
Einflügeliges Isolierglasfenster DIN Gangflügel entspr.
 Grundrisse EG und OG, inklusive Fensterbankanschlusspr
ofil H min 30 mm, Rahmen-, Profilbreiten gemäß AP 7.31
Detail Fenster

Drehkipp, Kipp vor Dreh Fenster mit einer Füllung aus 3
-fach-Verglasung, Sonnenschutz-Isolierglas, UV-beständi
ger Randverbund und wärmetechnisch verbesserte Abstandh
alter DIN EN ISO 10077-1, mit Beschlag, Öffnungrichtung
 gemäß Grundriss und Freigabe WP

Wandaufbau im Anschlussbereich:
mehrschalig mit hinterlüfteter Klinkerfassade

Der Einbau der Fensterelemente erfolgt in der Fensteröf
fnung, außenbündig mit den Betonwänden oder Mauerwerksw
änden, Leibung mit schrägem Anschlag, verdeckte Montage
 mit Dübeln in den Wänden aus Normalbeton oder Mauerwer
k. Die Fuge zwischen Wand und Rahmen ist mit Dämmung au
szustopfen. Die Fensterelemente sind entsprechend in ih
rer Lage lotrecht übereinander und horizontal in einer
Ebene einzubauen.

bauphysikalische Anforderungen:
· Schlagregendichtheit Klasse 7 A (300 Pa) DIN EN 12208
,
· bewertetes Schalldämm-Maß DIN 4109 größer gleich Rw 3
2 dB, Schallschutzklasse 2 nach VDI Richtlinie 2719
· Wärmeschutz DIN EN ISO 10077-1, DIN 4108-4 Uw kleiner
 gleich 0,90 W/m2K,
· Gesamtenergiedurchlassgrad Verglasung Ug kleiner glei
ch 0,7 DIN EN 410,
· thermisch verbesserter Randverbund g = 0,5
· Luftdurchlässigkeit Klasse 3 DIN EN 12207
· Sonnenschutz g-Wert =< 0,54, Farbton neutral, Reflexi
on schwach

Rahmenkonstruktion:
Rahmen innen aus Holz, außen aus Aluminium, Holzart Kie
fer astarm, flächenversetzt ohne Wetterschenkel, Ausfüh
rung Aluprofile gradlinig mit klarer Linienführung
Rahmenoberfläche innen endbehandelt, transparent, matt
Rahmenoberfläche außen pulverbeschichtet,
Farbton Rahmen außen nach Wahl AG

Abdichtung:
Die Anschlussfugen sind mit Butylbändern auszuführen, m
üssen raumseitig diffusionsdicht und
im Zwischenraum mit Dämmstoff verfüllt sein, sowie auße
n das unkontrollierte Eindringen von Schlagregen verhin
dern und winddicht sein.

Fenster: 1.02, 1.03, 1.04, 1.06, 1.09, 1.10, 1.11, 1.15
Ausführung gemäß AP 7.31 Detail Fenster

Position: Haus B Neubau EG
Menge: 5,000 St
- Zuordnung: 026
- Zuordnung: 334
- Zuordnung: 334

**01.02.030 Fensterelement, einteilig, 76/166 Lüftungsflügel**
Fenster einteilig liefern, einbauen und gangbar machen

Breite Rohbauöffnung ca. '"760"' mm
Höhe Rohbauöffnung ca. '"1660"' mm,

Gestaltung:
Einflügeliges Isolierglasfenster als Lüftungsfügel, DIN
 Gangflügel entspr. Grundrisse EG und OG, inklusive Fen
sterbankanschlussprofil H min 30 mm, Rahmen-, Profilbre
iten gemäß AP 7.31 Detail Fenster

Ausführung als Dreh-Lüftungsflügel, B ca. 760 mm,
mit einer Füllung als wärmegedämmtes Sandwich-Paneel, A
ußenseite Aluminium, Dämmung, Innenseite Holztafel im S
ystem Fensterrahmenholz.

Drehkipp, Kipp vor Dreh Fenster mit einer Füllung aus 3
-fach-Verglasung, Isolierglas, UV-beständiger Randverbu
nd und wärmetechnisch verbesserte Abstandhalter DIN EN
ISO 10077-1, mit Beschlag, Öffnungrichtung gemäß Grundr
iss und Freigabe WP

Wandaufbau im Anschlussbereich:
mehrschalig mit hinterlüfteter Klinkerfassade

Der Einbau der Fensterelemente erfolgt in der Fensteröf
fnung, außenbündig mit den Betonwänden oder Mauerwerksw
änden, Leibung mit schrägem Anschlag, verdeckte Montage
 mit Dübeln in den Wänden aus Normalbeton oder Mauerwer
k. Die Fuge zwischen Wand und Rahmen ist mit Dämmung au
szustopfen. Die Fensterelemente sind entsprechend in ih
rer Lage lotrecht übereinander und horizontal in einer
Ebene einzubauen.

bauphysikalische Anforderungen:
· Schlagregendichtheit Klasse 7 A (300 Pa) DIN EN 12208
,
· bewertetes Schalldämm-Maß DIN 4109 größer gleich Rw 3
2 dB, Schallschutzklasse 2 nach VDI Richtlinie 2719
· Wärmeschutz DIN EN ISO 10077-1, DIN 4108-4 Uw kleiner
 gleich 0,90 W/m2K,
· Gesamtenergiedurchlassgrad Verglasung Ug kleiner glei
ch 0,7 DIN EN 410,
· thermisch verbesserter Randverbund g = 0,5
· Luftdurchlässigkeit Klasse 3 DIN EN 12207
· Sonnenschutz g-Wert =< 0,54, Farbton neutral, Reflexi
on schwach

Rahmenkonstruktion:
Rahmen innen aus Holz, außen aus Aluminium, Holzart Lär
che, flächenversetzt ohne Wetterschenkel, Ausführung Al
uprofile gradlinig mit klarer Linienführung
Rahmenoberfläche innen endbehandelt, transparent, matt
Rahmenoberfläche außen pulverbeschichtet,
Farbton Rahmen außen nach Wahl AG

Abdichtung:
Die Anschlussfugen müssen raumseitig diffusionsdicht un
d
im Zwischenraum mit Dämmstoff verfüllt sein, sowie auße
n das unkontrollierte Eindringen von Schlagregen verhin
dern und winddicht sein.

Fenster: 1.02, 1.03, 1.04, 1.06, 1.09, 1.10, 1.11, 1.15
Ausführung gemäß AP 7.31 Detail Fenster

Position: Haus B Neubau EG
Menge: 3,000 St
- Zuordnung: 026
- Zuordnung: 334
- Zuordnung: 334

**01.02.040 Fensterelement, einteilig, 76/175 Lüftungsflügel**
Fenster einteilig liefern, einbauen und gangbar machen

Breite Rohbauöffnung ca. '"760"' mm
Höhe Rohbauöffnung ca. '"1750"' mm,

Gestaltung:
Einflügeliges Isolierglasfenster als Lüftungsfügel, DIN
 Gangflügel entspr. Grundrisse EG und OG, inklusive Fen
sterbankanschlussprofil H min 30 mm, Rahmen-, Profilbre
iten gemäß AP 7.31 Detail Fenster

Ausführung als Dreh-Lüftungsflügel, B ca. 760 mm,
mit einer Füllung als wärmegedämmtes Sandwich-Paneel, A
ußenseite Aluminium, Dämmung, Innenseite Holztafel im S
ystem Fensterrahmenholz.

Wandaufbau im Anschlussbereich:
mehrschalig mit hinterlüfteter Klinkerfassade

Der Einbau der Fensterelemente erfolgt in der Fensteröf
fnung, außenbündig mit den Betonwänden oder Mauerwerksw
änden, Leibung mit schrägem Anschlag, verdeckte Montage
 mit Dübeln in den Wänden aus Normalbeton oder Mauerwer
k. Die Fuge zwischen Wand und Rahmen ist mit Dämmung au
szustopfen. Die Fensterelemente sind entsprechend in ih
rer Lage lotrecht übereinander und horizontal in einer
Ebene einzubauen.

bauphysikalische Anforderungen:
· Schlagregendichtheit Klasse 7 A (300 Pa) DIN EN 12208
,
· bewertetes Schalldämm-Maß DIN 4109 größer gleich Rw 3
2 dB, Schallschutzklasse 2 nach VDI Richtlinie 2719
· Wärmeschutz DIN EN ISO 10077-1, DIN 4108-4 Uw kleiner
 gleich 0,90 W/m2K,
· Gesamtenergiedurchlassgrad Verglasung Ug kleiner glei
ch 0,7 DIN EN 410,
· thermisch verbesserter Randverbund g = 0,5
· Luftdurchlässigkeit Klasse 3 DIN EN 12207
· Sonnenschutz g-Wert =< 0,54, Farbton neutral, Reflexi
on schwach

Rahmenkonstruktion:
Rahmen innen aus Holz, außen aus Aluminium, Holzart Lär
che, flächenversetzt ohne Wetterschenkel, Ausführung Al
uprofile gradlinig mit klarer Linienführung
Rahmenoberfläche innen endbehandelt, transparent, matt
Rahmenoberfläche außen pulverbeschichtet,
Farbton Rahmen außen nach Wahl AG

Abdichtung:
Die Anschlussfugen müssen raumseitig diffusionsdicht un
d
im Zwischenraum mit Dämmstoff verfüllt sein, sowie auße
n das unkontrollierte Eindringen von Schlagregen verhin
dern und winddicht sein.

Fenster: 2.06, 2.10, 2.14, 2.19, 2.24
Ausführung gemäß AP 7.31 Detail Fenster

Position: Haus B Neubau OG
Menge: 5,000 St
- Zuordnung: 026
- Zuordnung: 334
- Zuordnung: 334

**01.02.050 Fensterelement, einteilig mit Brüstungselement 101/225**
Fenster einteilig liefern, einbauen und gangbar machen

Breite Rohbauöffnung ca. '"1010"' mm
Höhe Rohbauöffnung ca. '"2250"' mm,

Gestaltung:
Einflügeliges Isolierglasfenster DIN Gangflügel mit Brü
stungselement als Festverglasung aus VSG, entspr. Grund
risse EG und OG und Ansichten, inklusive Fensterbankans
chlussprofil H min 30 mm, Rahmen-, Profilbreiten gemäß
AP 7.31 Detail Fenster

Drehkipp, Kipp vor Dreh Fenster mit einer Füllung aus 3
-fach-Verglasung, Isolierglas, UV-beständiger Randverbu
nd und wärmetechnisch verbesserte Abstandhalter DIN EN
ISO 10077-1, mit Beschlag, Öffnungrichtung gemäß Grundr
iss und Freigabe WP

Wandaufbau im Anschlussbereich:
mehrschalig mit hinterlüfteter Klinkerfassade

Der Einbau der Fensterelemente erfolgt in der Fensteröf
fnung, außenbündig mit den Betonwänden oder Mauerwerksw
änden, Leibung mit schrägem Anschlag, verdeckte Montage
 mit Dübeln in den Wänden aus Normalbeton oder Mauerwer
k. Die Fuge zwischen Wand und Rahmen ist mit Dämmung au
szustopfen. Die Fensterelemente sind entsprechend in ih
rer Lage lotrecht übereinander und horizontal in einer
Ebene einzubauen.

bauphysikalische Anforderungen:
· Schlagregendichtheit Klasse 7 A (300 Pa) DIN EN 12208
,
· bewertetes Schalldämm-Maß DIN 4109 größer gleich Rw 3
2 dB, Schallschutzklasse 2 nach VDI Richtlinie 2719
· Wärmeschutz DIN EN ISO 10077-1, DIN 4108-4 Uw kleiner
 gleich 0,90 W/m2K,
· Gesamtenergiedurchlassgrad Verglasung Ug kleiner glei
ch 0,7 DIN EN 410,
· thermisch verbesserter Randverbund g = 0,5
· Luftdurchlässigkeit Klasse 3 DIN EN 12207
· Sonnenschutz g-Wert =< 0,54, Farbton neutral, Reflexi
on schwach

Rahmenkonstruktion:
Rahmen innen aus Holz, außen aus Aluminium, Holzart Lär
che, flächenversetzt ohne Wetterschenkel, Ausführung Al
uprofile gradlinig mit klarer Linienführung
Rahmenoberfläche innen endbehandelt, transparent, matt
Rahmenoberfläche außen pulverbeschichtet,
Farbton Rahmen außen nach Wahl AG

Abdichtung:
Die Anschlussfugen müssen raumseitig diffusionsdicht un
d
im Zwischenraum mit Dämmstoff verfüllt sein, sowie auße
n das unkontrollierte Eindringen von Schlagregen verhin
dern und winddicht sein.

Fenster: 1.01
Ausführung gemäß AP 7.31 Detail Fenster

Position: Haus B Neubau EG
Menge: 1,000 St
- Zuordnung: 026
- Zuordnung: 334
- Zuordnung: 334

**01.02.060 Fensterelement, einteilig mit Brüstungselement 101/245**
Fenster einteilig liefern, einbauen und gangbar machen

Breite Rohbauöffnung ca. '"1010"' mm
Höhe Rohbauöffnung ca. '"2450"' mm,

Gestaltung:
Einflügeliges Isolierglasfenster DIN Gangflügel mit Brü
stungselement als Festverglasung aus VSG, entspr. Grund
risse EG und OG und Ansichten, inklusive Fensterbankans
chlussprofil H min 30 mm, Rahmen-, Profilbreiten gemäß
AP 7.31 Detail Fenster

Größe Fensterflügel analog zu Fenster 01.01.010

Drehkipp, Kipp vor Dreh Fenster mit einer Füllung aus 3
-fach-Verglasung, Isolierglas, UV-beständiger Randverbu
nd und wärmetechnisch verbesserte Abstandhalter DIN EN
ISO 10077-1, mit Beschlag, Öffnungrichtung gemäß Grundr
iss und Freigabe WP

Wandaufbau im Anschlussbereich:
mehrschalig mit hinterlüfteter Klinkerfassade

Der Einbau der Fensterelemente erfolgt in der Fensteröf
fnung, außenbündig mit den Betonwänden oder Mauerwerksw
änden, Leibung mit schrägem Anschlag, verdeckte Montage
 mit Dübeln in den Wänden aus Normalbeton oder Mauerwer
k. Die Fuge zwischen Wand und Rahmen ist mit Dämmung au
szustopfen. Die Fensterelemente sind entsprechend in ih
rer Lage lotrecht übereinander und horizontal in einer
Ebene einzubauen.

bauphysikalische Anforderungen:
· Schlagregendichtheit Klasse 7 A (300 Pa) DIN EN 12208
,
· bewertetes Schalldämm-Maß DIN 4109 größer gleich Rw 3
2 dB, Schallschutzklasse 2 nach VDI Richtlinie 2719
· Wärmeschutz DIN EN ISO 10077-1, DIN 4108-4 Uw kleiner
 gleich 0,90 W/m2K,
· Gesamtenergiedurchlassgrad Verglasung Ug kleiner glei
ch 0,7 DIN EN 410,
· thermisch verbesserter Randverbund g = 0,5
· Luftdurchlässigkeit Klasse 3 DIN EN 12207
· Sonnenschutz g-Wert =< 0,54, Farbton neutral, Reflexi
on schwach

Rahmenkonstruktion:
Rahmen innen aus Holz, außen aus Aluminium, Holzart Lär
che, flächenversetzt ohne Wetterschenkel, Ausführung Al
uprofile gradlinig mit klarer Linienführung
Rahmenoberfläche innen endbehandelt, transparent, matt
Rahmenoberfläche außen pulverbeschichtet,
Farbton Rahmen außen nach Wahl AG

Abdichtung:
Die Anschlussfugen müssen raumseitig diffusionsdicht un
d
im Zwischenraum mit Dämmstoff verfüllt sein, sowie auße
n das unkontrollierte Eindringen von Schlagregen verhin
dern und winddicht sein.

Fenster: 2.01
Ausführung gemäß AP 7.31 Detail Fenster

Position: Haus B Neubau OG
Menge: 1,000 St
- Zuordnung: 026
- Zuordnung: 334
- Zuordnung: 334

**01.02.070 Fensterelement, zweiteilig 138,5/166**
Holz-Alu-Fenster zweiteilig liefern, einbauen und gangb
ar machen,

Breite Rohbauöffnung ca. '"1385"' mm,
Höhe Rohbauöffnung ca. '"1660"' mm,

Gestaltung:
Zweiflügeliges Isolierglasfenster als Stulpfenster mit
DIN Gangflügel entspr. Grundrisse EG und OG, inklusive
Fensterbankanschlussprofil H min 30 mm, Rahmen-, Profil
breiten gemäß AP 7.31 Detail Fenster

Feld 1: Drehkipp, Kipp vor Dreh Fenster, B ca. 690 mm
Feld 2: Drehkipp, Kipp vor Dreh Fenster, B ca. 690 mm

mit einer Füllung aus 3-fach-Verglasung, Isolierglas, U
V-beständiger Randverbund und wärmetechnisch verbessert
e Abstandhalter DIN EN ISO 10077-1, mit Beschlag, Fenst
ergriff aus nichtrostendem Stahl, mattgebürstet, Fenste
rgriff abschließbar jedoch Kippfunktion immer möglich,
Öffnungrichtung gemäß Grundriss und Freigabe WP

Wandaufbau im Anschlussbereich:
mehrschalig mit hinterlüfteter Klinkerfassade

Der Einbau der Fensterelemente erfolgt in der Fensteröf
fnung, außenbündig mit den Betonwänden oder Mauerwerksw
änden, Leibung mit schrägem Anschlag, verdeckte Montage
 mit Dübeln in den Wänden aus Normalbeton oder Mauerwer
k. Die Fuge zwischen Wand und Rahmen ist mit Dämmung au
szustoffen. Die Fensterelemente sind entsprechend in ih
rer Lage lotrecht übereinander und horizontal in einer
Ebene einzubauen.

bauphysikalische Anforderungen:
· Schlagregendichtheit Klasse 7 A (300 Pa) DIN EN 12208
,
· bewertetes Schalldämm-Maß DIN 4109 größer gleich Rw 3
2 dB, Schallschutzklasse 2 nach VDI Richtlinie 2719
· Wärmeschutz DIN EN ISO 10077-1, DIN 4108-4 Uw kleiner
 gleich 0,90 W/m2K,
· Gesamtenergiedurchlassgrad Verglasung Ug kleiner glei
ch 0,7 DIN EN 410,
· thermisch verbesserter Randverbund g = 0,5
· Luftdurchlässigkeit Klasse 3 DIN EN 12207
· Sonnenschutz g-Wert =< 0,54, Farbton neutral, Reflexi
on schwach

Rahmenkonstruktion:
Rahmen innen aus Holz, außen aus Aluminium, Holzart Lär
che, flächenversetzt ohne Wetterschenkel, Ausführung Al
uprofile gradlinig mit klarer Linienführung
Rahmenoberfläche innen endbehandelt, transparent, matt
Rahmenoberfläche außen pulverbeschichtet,
Farbton Rahmen außen nach Wahl AG
Abdichtung:
Die Anschlussfugen müssen raumseitig diffusionsdicht un
d im Zwischenraum mit Dämmstoff verfüllt sein, sowie au
ßen das unkontrollierte Eindringen von Schlagregen verh
indern und winddicht sein.

Fenster: F 1.14, F 1.18
Ausführung gemäß AP 7.31 Detail Fenster

Position: Haus B EG
Menge: 2,000 St
- Zuordnung: 026
- Zuordnung: 334
- Zuordnung: 334

**01.02.080 Fensterelement, zweiteilig 138,5/175**
Holz-Alu-Fenster zweiteilig liefern, einbauen und gangb
ar machen

Breite Rohbauöffnung ca. '"1385"' mm,
Höhe Rohbauöffnung ca. '"1750"' mm,

Gestaltung:
Zweiflügeliges Isolierglasfenster als Stulpfenster mit
DIN Gangflügel entspr. Grundrisse EG und OG, inklusive
Fensterbankanschlussprofil H min 30 mm, Rahmen-, Profil
breiten gemäß AP 7.31 Detail Fenster

Feld 1: Drehkipp, Kipp vor Dreh Fenster, B ca. 690 mm
Feld 2: Drehkipp, Kipp vor Dreh Fenster, B ca. 690 mm

mit einer Füllung aus 3-fach-Verglasung, Isolierglas, U
V-beständiger Randverbund und wärmetechnisch verbessert
e Abstandhalter DIN EN ISO 10077-1, mit Beschlag, Fenst
ergriff aus nichtrostendem Stahl, mattgebürstet, Fenste
rgriff abschließbar jedoch Kippfunktion immer möglich,
Öffnungrichtung gemäß Grundriss und Freigabe WP

Wandaufbau im Anschlussbereich:
mehrschalig mit hinterlüfteter Klinkerfassade

Der Einbau der Fensterelemente erfolgt in der Fensteröf
fnung, außenbündig mit den Betonwänden oder Mauerwerksw
änden, Leibung mit schrägem Anschlag, verdeckte Montage
 mit Dübeln in den Wänden aus Normalbeton oder Mauerwer
k. Die Fuge zwischen Wand und Rahmen ist mit Dämmung au
szustoffen. Die Fensterelemente sind entsprechend in ih
rer Lage lotrecht übereinander und horizontal in einer
Ebene einzubauen.

bauphysikalische Anforderungen:
· Schlagregendichtheit Klasse 7 A (300 Pa) DIN EN 12208
,
· bewertetes Schalldämm-Maß DIN 4109 größer gleich Rw 3
2 dB, Schallschutzklasse 2 nach VDI Richtlinie 2719
· Wärmeschutz DIN EN ISO 10077-1, DIN 4108-4 Uw kleiner
 gleich 0,90 W/m2K,
· Gesamtenergiedurchlassgrad Verglasung Ug kleiner glei
ch 0,7 DIN EN 410,
· thermisch verbesserter Randverbund g = 0,5
· Luftdurchlässigkeit Klasse 3 DIN EN 12207,
· Sonnenschutz g-Wert =< 0,54, Farbton neutral, Reflexi
on schwach

Rahmenkonstruktion:
Rahmen innen aus Holz, außen aus Aluminium, Holzart Lär
che, flächenversetzt ohne Wetterschenkel, Ausführung Al
uprofile gradlinig mit klarer Linienführung
Rahmenoberfläche innen endbehandelt, transparent, matt
Rahmenoberfläche außen pulverbeschichtet,
Farbton Rahmen außen nach Wahl AG

Abdichtung:
Die Anschlussfugen müssen raumseitig diffusionsdicht un
d im Zwischenraum mit Dämmstoff verfüllt sein, sowie au
ßen das unkontrollierte Eindringen von Schlagregen verh
indern und winddicht sein.

Fenster: F 2.15, F 2.25, F 2.26, F 2.28
Ausführung gemäß AP 7.31 Detail Fenster

Position: Haus B OG
Menge: 4,000 St
- Zuordnung: 026
- Zuordnung: 334
- Zuordnung: 334

**01.02.090 Fensterelement dreiteilig 201/166**
Holz-Alu-Fenster dreiteilig liefern, einbauen und gangb
ar machen,

Breite Rohbauöffnung ca. '"2010"' mm,
Höhe Rohbauöffnung ca. '"1660"' mm,

Gestaltung:
Zweiflügeliges Isolierglasfenster mit Festverglasung al
s Mittelteil und Pfosten mit DIN Gangflügel entspr. Det
ail 7.31, inklusive Fensterbankanschlussprofil H min 30
 mm, Rahmen-, Profilbreiten gemäß AP 7.31 Detail Fenste
r

Feld 1: Drehkipp, Kipp vor Dreh Fenster, B ca. 660 mm
Feld 2: Festverglasung, B ca 620 mm
Feld 3: Drehkipp, Kipp vor Dreh Fenster, B ca. 660 mm

mit einer Füllung aus 3-fach-Verglasung, Isolierglas, U
V-beständiger Randverbund und wärmetechnisch verbessert
e Abstandhalter DIN EN ISO 10077-1, mit Beschlag, Fenst
ergriff aus nichtrostendem Stahl, mattgebürstet, Fenste
rgriff abschließbar jedoch Kippfunktion immer möglich,
Öffnungrichtung gemäß Grundriss und Freigabe WP

Wandaufbau im Anschlussbereich:
mehrschalig mit hinterlüfteter Klinkerfassade

Der Einbau der Fensterelemente erfolgt in der Fensteröf
fnung, außenbündig mit den Betonwänden, Leibung mit sch
rägem Anschlag, verdeckte Montage mit Dübeln in den Wän
den aus Normalbeton. Die Fuge zwischen Wand und Rahmen
ist mit Dämmung auszustoffen. Die Fensterelmente sind e
ntsprechend in ihrer Lage lotrecht übereinander und hor
izontal in einer Ebene einzubauen.

bauphysikalische Anforderungen:
· Schlagregendichtheit Klasse 7 A (300 Pa) DIN EN 12208
,
· bewertetes Schalldämm-Maß DIN 4109 größer gleich Rw 3
2 dB, Schallschutzklasse 2 nach VDI Richtlinie 2719
· Wärmeschutz DIN EN ISO 10077-1, DIN 4108-4 Uw kleiner
 gleich 0,90 W/m2K,
· Gesamtenergiedurchlassgrad Verglasung Ug kleiner glei
ch 0,7 DIN EN 410,
· thermisch verbesserter Randverbund g = 0,5
· Luftdurchlässigkeit Klasse 3 DIN EN 12207
· Sonnenschutz g-Wert =< 0,54, Farbton neutral, Reflexi
on schwach

Rahmenkonstruktion:
Rahmen innen aus Holz, außen aus Aluminium, Holzart Lär
che, flächenversetzt ohne Wetterschenkel, Ausführung Al
uprofile gradlinig mit klarer Linienführung
Rahmenoberfläche innen endbehandelt, transparent, matt
Rahmenoberfläche außen pulverbeschichtet,
Farbton Rahmen außen nach Wahl AG

Abdichtung:
Die Anschlussfugen müssen raumseitig diffusionsdicht un
d
im Zwischenraum mit Dämmstoff verfüllt sein, sowie auße
n das unkontrollierte Eindringen von Schlagregen verhin
dern und winddicht sein.

Fenster: F 1.05, F 1.07, F 1.08
Ausführung gemäß AP 7.31 Detail Fenster

Position: Haus B EG
Menge: 3,000 St
- Zuordnung: 026
- Zuordnung: 334
- Zuordnung: 334

**01.02.100 Fensterelement dreiteilig 201/175**
Holz-Alu-Fenster dreiteilig liefern, einbauen und gangb
ar machen,

Breite Rohbauöffnung ca. '"2010"' mm,
Höhe Rohbauöffnung ca. '"1750"' mm,

Gestaltung:
Zweiflügeliges Isolierglasfenster mit Festverglasung al
s Mittelteil und Pfosten mit DIN Gangflügel entspr. Det
ail 7.31, inklusive Fensterbankanschlussprofil H min 30
 mm, Rahmen-, Profilbreiten gemäß AP 7.31 Detail Fenste
r

Feld 1: Drehkipp, Kipp vor Dreh Fenster, B ca. 660 mm
Feld 2: Festverglasung, B ca 620 mm
Feld 3: Drehkipp, Kipp vor Dreh Fenster, B ca. 660 mm

mit einer Füllung aus 3-fach-Verglasung, Isolierglas, U
V-beständiger Randverbund und wärmetechnisch verbessert
e Abstandhalter DIN EN ISO 10077-1, mit Beschlag, Fenst
ergriff aus nichtrostendem Stahl, mattgebürstet, Fenste
rgriff abschließbar jedoch Kippfunktion immer möglich,
Öffnungrichtung gemäß Grundriss und Freigabe WP

Wandaufbau im Anschlussbereich:
mehrschalig mit hinterlüfteter Klinkerfassade

Der Einbau der Fensterelemente erfolgt in der Fensteröf
fnung, außenbündig mit den Betonwänden, Leibung mit sch
rägem Anschlag, verdeckte Montage mit Dübeln in den Wän
den aus Normalbeton. Die Fuge zwischen Wand und Rahmen
ist mit Dämmung auszustoffen. Die Fensterelmente sind e
ntsprechend in ihrer Lage lotrecht übereinander und hor
izontal in einer Ebene einzubauen.

bauphysikalische Anforderungen:
· Schlagregendichtheit Klasse 7 A (300 Pa) DIN EN 12208
,
· bewertetes Schalldämm-Maß DIN 4109 größer gleich Rw 3
2 dB, Schallschutzklasse 2 nach VDI Richtlinie 2719
· Wärmeschutz DIN EN ISO 10077-1, DIN 4108-4 Uw kleiner
 gleich 0,90 W/m2K,
· Gesamtenergiedurchlassgrad Verglasung Ug kleiner glei
ch 0,7 DIN EN 410,
· thermisch verbesserter Randverbund g = 0,5
· Luftdurchlässigkeit Klasse 3 DIN EN 12207
· Sonnenschutz g-Wert =< 0,54, Farbton neutral, Reflexi
on schwach

Rahmenkonstruktion:
Rahmen innen aus Holz, außen aus Aluminium, Holzart Lär
che, flächenversetzt ohne Wetterschenkel, Ausführung Al
uprofile gradlinig mit klarer Linienführung
Rahmenoberfläche innen endbehandelt, transparent, matt
Rahmenoberfläche außen pulverbeschichtet,
Farbton Rahmen außen nach Wahl AG

Abdichtung:
Die Anschlussfugen müssen raumseitig diffusionsdicht un
d
im Zwischenraum mit Dämmstoff verfüllt sein, sowie auße
n das unkontrollierte Eindringen von Schlagregen verhin
dern und winddicht sein.

Fenster: F2.02-5, 2.07-9, F2.11-13, F 2.16-18, F 2.20-2
2, F 2.13
Ausführung gemäß AP 7.31 Detail Fenster

Position: Haus B EG
Menge: 17,000 St
- Zuordnung: 026
- Zuordnung: 334
- Zuordnung: 334

**01.02.110 Fensterelement dreiteilig 101/492**
Holz-Alu-Fenster dreiteilig liefern, einbauen und gangb
ar machen,

Breite Rohbauöffnung ca. '"1010"' mm,
Höhe Rohbauöffnung ca. '"4920"' mm,

Gestaltung:
Einflügeliges Isolierglasfenster mit Festverglasung als
 Ober- und Unterteil,  mit DIN Gangflügel entspr. Detai
l 7.31, inklusive Fensterbankanschlussprofil H min 30 m
m, Rahmen-, Profilbreiten gemäß AP 7.31 Detail Fenster

Feld oben: Festverglasung, H ca 1640 mm
Feld Mitte: Drehkipp, Kipp vor Dreh Fenster, H ca 1640
mm
Feld unten: Festverglasung, H ca 1640 mm

mit einer Füllung aus 3-fach-Verglasung, Isolierglas, U
V-beständiger Randverbund und wärmetechnisch verbessert
e Abstandhalter DIN EN ISO 10077-1, mit Beschlag, Fenst
ergriff aus nichtrostendem Stahl, mattgebürstet, Fenste
rgriff abschließbar jedoch Kippfunktion immer möglich,
Öffnungrichtung gemäß Grundriss und Freigabe WP

Wandaufbau im Anschlussbereich:
mehrschalig mit hinterlüfteter Klinkerfassade

Der Einbau der Fensterelemente erfolgt in der Fensteröf
fnung, außenbündig mit den Betonwänden, Leibung mit sch
rägem Anschlag, verdeckte Montage mit Dübeln in den Wän
den aus Normalbeton. Die Fuge zwischen Wand und Rahmen
ist mit Dämmung auszustoffen. Die Fensterelmente sind e
ntsprechend in ihrer Lage lotrecht übereinander und hor
izontal in einer Ebene einzubauen.

bauphysikalische Anforderungen:
· Schlagregendichtheit Klasse 7 A (300 Pa) DIN EN 12208
,
· bewertetes Schalldämm-Maß DIN 4109 größer gleich Rw 3
2 dB, Schallschutzklasse 2 nach VDI Richtlinie 2719
· Wärmeschutz DIN EN ISO 10077-1, DIN 4108-4 Uw kleiner
 gleich 0,90 W/m2K,
· Gesamtenergiedurchlassgrad Verglasung Ug kleiner glei
ch 0,7 DIN EN 410,
· thermisch verbesserter Randverbund g = 0,5
· Luftdurchlässigkeit Klasse 3 DIN EN 12207
· Sonnenschutz g-Wert =< 0,54, Farbton neutral, Reflexi
on schwach

Rahmenkonstruktion:
Rahmen innen aus Holz, außen aus Aluminium, Holzart Lär
che, flächenversetzt ohne Wetterschenkel, Ausführung Al
uprofile gradlinig mit klarer Linienführung
Rahmenoberfläche innen endbehandelt, transparent, matt
Rahmenoberfläche außen pulverbeschichtet,
Farbton Rahmen außen nach Wahl AG

Abdichtung:
Die Anschlussfugen müssen raumseitig diffusionsdicht un
d
im Zwischenraum mit Dämmstoff verfüllt sein, sowie auße
n das unkontrollierte Eindringen von Schlagregen verhin
dern und winddicht sein.

Fenster: F .29
Ausführung gemäß AP 7.31 Detail Fenster

Position: Haus B EG
Menge: 1,000 St
- Zuordnung: 026
- Zuordnung: 334
- Zuordnung: 334

**01.02.120 Zulage Blendrahmenverbreiterung B 3 cm**
Blendrahmenerbreiterung B= 3 cm,
Zulage zu Positionen Fensterelemente
Menge: 50,000 m

#### Hauptabschnitt 01.03 Fensterbänke

**01.03.010 Außenfensterbank Alu D 2mm B76**
Außenfensterbank aus Aluminium DIN EN 485 und DIN EN 50
7, beschichtet, Dicke 2 mm

Breite 400 mm
Länge über 750 bis 1010 mm
Ausladung 50 mm
pulverbeschichtet

mit vorderer Abkantung und hinterer Aufkantung, Aufkant
ung mit Dichtungsanschlussprofil, hinterlaufsicher, Höh
e der vorderen Abkantung 40 mm, Höhe der hinteren Aufka
ntung 20 mm, einschl. Antidröhnschicht, mit seitlichen
Abschlüssen, Bordprofil für Klinkerfassde und Verstärku
ngsprofil Fensterbankausladung, verdeckt befestigen mit
 Dehnungsanschlussprofilen.

Einbausituation:
Fassade Haus B  - Mauerwerk oder Stahlbeton mit Dämmung
 und Klinkerfassade
· 115 mm Klinker
· 20 mm Hinterlüftung
· 200 mm Alublende mit Wärmedämmung
· Tragkonstruktion Mauerwerk oder Stahlbeton

Farbton RAL nach Wahl AG

Fenster: Positionen 01.01.20/50/60/110
Menge: 8,000 m
- Zuordnung: 022
- Zuordnung: 334
- Zuordnung: 334

**01.03.020 Außenfensterbank Alu D 2mm B140**
Außenfensterbank aus Aluminium DIN EN 485 und DIN EN 50
7, beschichtet, Dicke 2 mm

Breite 400 mm
Länge über 1350 bis 1450 mm
Ausladung 50 mm
pulverbeschichtet

mit vorderer Abkantung und hinterer Aufkantung, Aufkant
ung mit Dichtungsanschlussprofil, hinterlaufsicher, Höh
e der vorderen Abkantung 40 mm, Höhe der hinteren Aufka
ntung 20 mm, einschl. Antidröhnschicht, mit seitlichen
Abschlüssen Bordprofilen für Klinkerfassade und Verstär
kungsprofil Fensterbankausladung, verdeckt befestigen m
it Dehnungsanschlussprofilen.

Einbausituation:
Fassade Haus B  - Mauerwerk oder Stahlbeton mit Dämmung
 und Klinkerfassade
· 115 mm Klinker
· 20 mm Hinterlüftung
· 200 mm Alublende mit Wärmedämmung
· Tragkonstruktion Mauerwerk oder Stahlbeton

Farbton RAL nach Wahl AG

Fenster: Positionen 01.01.70/80
Menge: 9,000 m
- Zuordnung: 022
- Zuordnung: 334
- Zuordnung: 334

**01.03.030 Außenfensterbank Alu D 2mm B201**
Außenfensterbank aus Aluminium DIN EN 485 und DIN EN 50
7 beschichtet, Dicke 2 mm

Breite 400 mm
Länge über 2000 bis 2100 mm
Ausladung 50 mm

mit vorderer Abkantung und hinterer Aufkantung, Aufkant
ung mit Dichtungsanschlussprofil, hinterlaufsicher, Höh
e der vorderen Abkantung 40 mm, Höhe der hinteren Aufka
ntung 20 mm, einschl. Antidröhnschicht, mit seitlichen
Abschlüssen Bordprofilen für Klinkerfassade und Verstär
kungsprofil Fensterbankausladung, verdeckt befestigen m
it Dehnungsanschlussprofilen.

Einbausituation:
Fassade Haus B  - Mauerwerk oder Stahlbeton mit Dämmung
 und Klinkerfassade
· 115 mm Klinker
· 20 mm Hinterlüftung
· 200 mm Alublende mit Wärmedämmung
· Tragkonstruktion Mauerwerk oder Stahlbeton

Farbton RAL nach Wahl AG

Fenster: Positionen 01.01.90/100
Menge: 41,000 m
- Zuordnung: 022
- Zuordnung: 334
- Zuordnung: 334

**01.03.040 Fensterbänke, innen**
Fensterbank innen, liefern und montieren, Multiplexplat
te mit Oberfurnier in Holzart der Fenster, farblos lack
iert, Kanten gerundet r=3mm, Ecken r=10mm

Befestigung auf vorhander Brüstung und an Fensterelemen
t anschließen, die neue Fensterbank ist vollflächig zu
unterfüttern.

Fensterbank mit dauerelastischer Dichtstofffuge stumpf
am Blendrahmen anschließen.

Verlegen mit 2K-PU-Schaum. Beachten: Die Fensterbänke m
üssen vor dem Einschäumen ausgerichtet und fixiert sein
.

sichtbare Kante: ca. 24 mm
Ausladung ca. 30 mm
Breite: von 800mm bis 2110 (Fensterbank)

inkl. Zuschnitt der Fensterbanktiefen nach Aufmaß vor O
rt.

Befestigung: verdeckt befestigt
Oberfläche: farblos lackiert, Parkettlack

die Fensterbänke sind nach dem Einbau mit einer Hartfas
erplatte abzudecken und zu schützen
Menge: 58,000 m

#### Hauptabschnitt 01.04 Zubehör Fenster

**01.04.010 Alublech als Abdeckung Fensterleibung**
Alublech als Abdeckung der seitlichen Fensterleibung, z
wängungsfreie Montage Dicke 2mm, U-Form
Befestigung am Fenster, Einbau Kompriband zwischen Alub
lech und Klinkerfassade, Kompriband zurückgesetzt

 pulverbeschichtet, Farbton RAL nach Wahl AG

Abwicklung 3/230/3 cm
2-fach gekantet

Einbau an allen Fenstern
Menge: 155,000 m

**01.04.020 Olive**
Olive aus Edelstahl, L-Form, Oberfläche matt gestrahlt,
 zugelassen für vorgenanntes Fensterelement
Menge: 40,000 St

**01.04.030 Zulage Abschließbare Olive für PZ**
Zulage für Ausführung der Olive der Vorposition abschli
eßbar, alle gleichschließend, für Kipp-vor-Dreh-Beschlä
ge
Menge: 10,000 St

**01.04.040 Kettenantrieb für Drehflügel-Fenster**
Lieferung und Montage eines integrierten Kettenantriebe
s für Lüftungsflügel, eingebaut in Fensterrahmen im Stu
lpbereich des Standflügels wie folgt:

- je Fenster 1 Stck. Kettenantrieb
- Abmessungen l: max. 525mm, B: max 40mm, T: max 25mm
- Hublänge 400mm
- Öffnungszeit: max. 60s
- Betriebsspannung: 24 V DC / 1,0A
- Zug- und Druckkraft: > 200N
- Befestigung: integriert in Fensterrahmen
- Kabelführung: verdeckte Kabelführung: Verlegung im
  Rahmen
- integrierte elektronische Lastabschaltung
- elektronische Endlagenabschaltung
- für Flügelgröße: b/h: ca. 76 / 166 bzwv 175 mm
- Fensterart: Isolierglasfenster nach innen öffnend
- Öffnungswinkel: mind. 60°

Die Antriebseinheiten sind als intgerierte Elemente aus
zuführen.

Montage
Die gesamte Kabelzuführung ist verdeckt in den Fensterr
ahmen zu verlegen, pro Fenster ist ein Kabelausgang im
Fensterbrettbereich zu einer Verteilerdose zu führen, i
nkl. Elektrokabel von den Antrieben bis zum Verteiler.
Der Kabelüberstand zum Anschluß an Verteilerdose sollte
 ca. 1 m betragen ab Innenwand.

In den EP sind folgende Leistungen mit einzurechnen:
- Befestigungskonsolen
- elektronische End- und Überlastabschaltungen

Einbauort:
vorgenannte Fenster mit Lüftungsfunktion im Drehflügel

Abrechnung je Stck Antrieb!

Angeb. Fabrikat: ......................................
....................
(bitte ausfüllen)

Angeb. Typ:  .....................................
.....................
(bitte ausfüllen)
Menge: 8,000 St

**01.04.050 Zusatzverriegelung**
Lieferung und Montage einer elektrischen Zusatzverriege
lung  zu vorgenannten Kettenantrieb wie folgt:

-  je Fenster 1 Stck. Zusatzverriegelung
-  Betriebsspannung: 24 VDC / 1,1A
-  Inkl. Folgeschaltung für Kettenantrieb

Die Antriebseinheiten sind als intgerierte Elemente aus
zuführen.

Montage
Die gesamte Kabelzuführung ist verdeckt in den Fensterr
ahmen zu verlegen, pro Fenster ist ein Kabelausgang im
Fensterbrettbereich zu einer Verteilerdose zu führen, i
nkl. Elektrokabel von den Antrieben bis zum Verteiler

In den EP sind folgende Leistungen mit einzurechnen:
- Befestigungskonsolen

Einbauort:
vorgenannte Fenster mit Lüftungsfunktion im Drehflügel

Angeb. Fabrikat: ......................................
....................
(bitte ausfüllen)

Angeb. Typ:  .....................................
.....................
(bitte ausfüllen)
Menge: 8,000 St

**01.04.060 Lüftungssteuerung**
Lieferung und Montage einer Lüftungssteuerung zur Anste
uerung der vorgenannten Kettenantriebe wie folgt:

-  je Fenster 1 Stck. Steuerung
-  Eingangsspannung: 230 VAC
-  Ausgangsspannung:  24 VDC / 3 A

Die Steuerung ist in einem Stahlblechgehäuse auszuführe
n, Farbe: Standardfarbe nach Wahl AG

Montage
Die gesamte Kabelzuführung zu den Antrieben ist verdeck
t im Fensterrahmen / Unterputz zu verlegen, die Steueru
ng ist unterhalb des Fensterbrettes neben der bauseitig
en Verteilerdose nach Abstimmung mit der Bauleitung anz
uordnen.

Einbauort:
vorgenannte Fenster mit "Lüfungsflügeln"

Angeb. Fabrikat: ......................................
....................
(bitte ausfüllen)

Angeb. Typ:  .....................................
.....................
(bitte ausfüllen)
Menge: 8,000 St

### Los 02 Raffstores

#### Hauptabschnitt 02.01 Raffstores

**02.01.010 Raffstores Fenster 76/166**
Raffstores mit Führungsschienen für Fenster, liefern un
d montieren, entsprechend der folgenden Angaben:

Abmessungen (lichte Verschattungshöhe):
- Breite: ca. 76 cm, Höhe: bis ca. 166 cm

Technische Ausstattungsmerkmale:
Sämtliche Stanzungen in den Lamellen sind mit Schutzöse
n zu versehen. Um den einwandfreien Lauf der Lamellen a
uch bei Wärmebewegungen der Fassade und der Lamellen zu
 gewährleisten müssen die Führungsschienen mindestens 2
5 mm tief sein. Die Oberschiene ist aus stranggepresste
m Aluminium (kein Zink- oder Aluminium-Blech) vorzusehe
n.

Die angebotenen Raffstoren müssen die Lebensdauerklasse
 3 nach DIN EN 13659:2009-01 (Raffstoren/Außen-Jalousie
n) erfüllen.

Um eine bessere Kräfteverteilung zu erreichen sind die
Motoren als Mittelmotoren mit angeflanschtem Planetenge
triebe und beidseitigem Wellenabgang auszuführen. Außer
dem vereinfacht sich dadurch das Ankuppeln von Behängen
 bei einer nachträglichen Raumaufteilung.

Oberschiene
59 mm breit, 51 mm hoch, aus 1,5 mm starkem, stranggepr
esstem Aluminiumprofil ohne Oberflächenbehandlung (kein
 rollgeformtes Aluminium-Band oder verzinkte Stahlbände
r). Aus optischen Gründen muss die Oberschiene nach unt
en geschlossen ausgeführt werden. Weiterhin ist hierdur
ch ein Verschieben oder Wandern der Einbauteile ausgesc
hlossen.
Wendewelle aus verzinktem Vierkant-Stahlrohr. Wartungsf
reie, gekapselte, teflonhaltige Lager mit Wenderolle un
d Bandspule aus Kunststoff, Segmentwendung zur Verhinde
rung der selbsttätigen Verstellung der Lamellen.

Lamellen
80 mm breit, konkav-konvex-gewölbt, beidseitig randgebö
rdelt, aus speziallegiertem, mit lichtechtem Lack im Sp
ezialverfahren korrosionsbeständig einbrennlackiertem A
luminium. Sämtliche Stanzungen in den Lamellen sind mit
 schwarzen Schutzösen zur Führung der Aufzugsbänder (Ve
rminderung des Abriebes) und zur Befestigung der Stege
der Leiterkordel versehen.
Bei einer Raffstorehöhe von 2500 mm darf die Pakethöhe
225 mm nicht überschreiten. Versetztes Lamellenpaket is
t aufgrund eines erhöhten Verschleißes sowie eines ungl
eichen Schließverhaltens des Behanges ausgeschlossen.
Farben gemäß Standard-Bieterfarbkarte

Der Raffstore fährt mit nach außen geschlossenen Lamell
en tief und mit nach innen geschlossenen Lamellen hoch.

Leiterkordel
Polyester-Leiterkordel, mit Kevlar-Einlage, schwarz, in
 schwerer Sonderausführung, mit Doppelstegen. Jede Lame
lle wird am oberen Steg der Leiterkordel befestigt.

Aufzugsbänder
Spezialbeschichtetes Polyesterband, 6 mm breit, schwarz
, in witterungsbeständiger Ausführung, dehnungs- und sc
hrumpfarm, bruch- und knickfest. Das Aufzugsband wird d
urch nur 5 x 8 mm Öffnungen in den Schutzösen des Aufzu
gsbandes geführt, wodurch der Lichteinfall in den Innen
raum im Bereich der Schutzösen des Aufzugsbandes auf ei
n Minimum reduziert wird. Größere Stanzungen für Aufzug
sband sind nicht zulässig.

Unterschiene
80 mm breit, 15 mm hoch, aus stranggepresstem Aluminium
profil, mit schwarzen Endkappen aus Kunststoff. In den
Endkappen sind verschiebbare Führungsnippel mit Hinters
chnitt, um ein Aushängen des Behanges zu verhindern.
Um ausreichende Torsionssteifigkeit zu gewährleisten si
nd nicht geschlossene Unterschienenprofile bzw. ein Ver
schließen durch eine aufgeclipste Lamelle nicht zulässi
g.

Seitliche Führung
Durchlaufendes Aluminium-Führungsschienenprofil BxT ca.
 25 x 40 mm mit ABstandshalter / Teleskophalterung, zur
 Schaffung einer Leibungssituation,  schlagregendichte
Ausführung. Mit 2K-Kunststoff-Clipprofil zur Geräuschdä
mmung und wasserableitendem Endverschluss.

Pulverbeschichtet Farbsystem RAL nach Bemusterung AG.

Die Befestigung erfolgt direkt auf dem Holz-Aluminium-F
enster als zwängungsfreie Montage in dem Holzrahmenprof
il.

Antrieb
Verdeckt eingebauter, 230V-Mittelmotor, Schutzart IP 54
, mit angeflanschtem Planetengetriebe und beidseitigem
Wellenabgang, eingebauten Endschaltern und Thermoschutz
schalter. Es sind Motore mit einstellbaren oberen und u
nteren Endschaltern einzusetzen. Die Motore sind genere
ll mit einem geräuschoptimierten Oberschienenträger zu
versehen, um die Körperschallübertragung auf ein Minimu
m zu reduzieren.
Einschließlich Kabelverlegung zum Übergabepunkt in der
raumseitigen Unterdecke (ca. 3m Kabellänge), inkl. Einb
au Hirschmannkupplung in den Raffstorekasten (Blende).

Bedienung
Hoch- und Tieffahren der Raffstoren durch Bedienung ein
es Schalters. Wenden der Lamellen durch leichtes Antipp
en der jeweiligen Richtung. Bei Erreichen der oberen od
er unteren Endlage bewirken die im Motor eingebauten En
dschalter das automatische Abschalten des Antriebes.
Titel 03 Sonnenschutz Steuerung beachten.

Oberflächenbehandlung
Die sichtbaren Aluminiumteile sind in den Pulverfarben
der Standardkollektion pulverbeschichtet. Die Pulverbes
chichtung ist mit einem Polyesterpulver in einer Schich
tdicke von 60 - 120 my auszuführen. Farbsystem RAL / Be
musterung durch den AG.

Befestigung
Bei Befestigung der Raffstoren müssen Schrauben mit Dic
htbeschichtung zur Verhinderung von Wassereintritt durc
h Kapillarwirkung eingesetzt werden.

Leistungsgrenze
Das Gewerk "Elektro" zieht das Einspeisekabel an einen
Punkt und legt es an den Einspeiseklemmen der Jalousiez
entrale auf.
Von diesen Klemmen abgehend sind alle "internen" Verkab
elung im Leistungsumfang des Gewerkes "Sonnenschutz".

Die Inbetriebnahme der Anlage ist durch die Gewerke "El
ektro"
und "Sonnenschutz" gleichzeitig vorzunehmen.

Raffstoreanlage
angebotenes Fabrikat:

......................................................

seitliche Führungsschiene
angebotenes Fabrikat:

......................................................

Fenster: 1.02, 1.03, 1.04, 1.06, 1.09, 1.10, 1.11, 1.15

Position: Haus B Neubau EG
Menge: 5,000 St
Zuordnung: 339

**02.01.020 Raffstores Fenster 101/225**
Raffstores mit Führungsschienen mit Abstandshalter für
Fenster, liefern und montieren, entsprechend der vorgen
annten Position 2.1.10, jedoch mit folgenden Änderungen
:

Abmessungen (lichte Verschattungshöhe)
- Breite: ca. 101 cm, Höhe: ca. 225 cm

Fenster: 1.01

Position: Haus B Neubau EG
Menge: 1,000 St
Zuordnung: 339

**02.01.030 Raffstores Fenster 101/245**
Raffstores mit Führungsschienen mit Abstandshalter für
Fenster, liefern und montieren, entsprechend der vorgen
annten Position 2.1.10, jedoch mit folgenden Änderungen
:

Abmessungen (lichte Verschattungshöhe)
- Breite: ca. 101 cm, Höhe: ca. 245 cm

Fenster: 2.01

Position: Haus B Neubau OG
Menge: 1,000 St
Zuordnung: 339

**02.01.040 Raffstores Fenster 138/166 138/175**
Raffstores mit Führungsschienen mit Abstandshalter für
Fenster, liefern und montieren, entsprechend der vorgen
annten Position 2.1.10, jedoch mit folgenden Änderungen
:

Abmessungen (lichte Verschattungshöhe)
- Breite: ca. 138,5 cm, Höhe: bis ca. 175 cm

Fenster EG Höhe 166 cm: F 1.14, F 1.18
Fenster OG Höhe 175 cm: Fenster: F 2.15, F 2.25, F 2.26,
 F 2.28

Position: Haus B Neubau EG/OG
Menge: 6,000 St
Zuordnung: 339

**02.01.050 Raffstores Fenster 201/166 201/175**
Raffstores mit Führungsschienen mit Abstandshalter für
Fenster, liefern und montieren, entsprechend der vorgen
annten Position 2.1.10, jedoch mit folgenden Änderungen
:

Abmessungen (lichte Verschattungshöhe)
- Breite: ca. 201 cm, Höhe: bis ca. 175 cm

Fenster EG Höhe 166 cm: F 1.05, F 1.07, F 1.08
Fenster OG Höhe 175 cm: F2.02-5, 2.07-9, F2.11-13, F 2.
16-18, F 2.20-22, F 2.13

Position: Haus B Neubau EG/OG
Menge: 20,000 St
Zuordnung: 339

**02.01.060 U-Blende mit Sturzdämmung Breite bis 140 cm**
U-Schutzblende aus gekantetem Aluminium mit integrierte
r Sturzdämmung liefern und montieren wie folgt:

U-Schutzblende aus gekanntetem Aluminium, 2,0 mm stark,
 seitlich geschlossen (seitlicher Abschluss gesonderte
Position), Oberfläche pulverbeschichtet, Abwicklung ca.
 35 x 270 x 130 x 270 x 65 mm (4 x gekantet), einschl.
Standardbügel, einschließlich Konsolen mit thermischer
Trennung, einschl. vorderer Aufkantung zur Aufnahme der
 bauseitigen Dämmung bzw. Putzträgerplatte, inklusive A
ussteifungsbügel und Bohrungen für systembedingte techn
isch notwendige Kabelführungen und Befestigungsunkte.

Der lichte Schachtraum innerhalb der Blende ist vom ang
ebotenen System abhängig. Abweichungen von den angegebe
n ca. Maßen der Abwicklung von Schutzblenden ist in den
 EP einzukalkulieren.

Beschichtung Schutzblende:
Pulverbeschichtung der sichtbaren Blendenoberflächen na
ch Farbsystem RAL Bemusterung durch AG.
Untere Blendenansichten und Innenseiten der U-Schutzble
nde.

Integrierte Sturzdämmung - Dämmung hinter der Blende:
Die Dämmung hat hinter der Blende in Dämmstärke 60 mm z
u erfolgen. Ein luftdichter, fachgerechter Anschluss an
 den Baukörper ist im Abgabepreis zu berücksichtigen.

Dämmung zwischen U-Schutzblende und Bauwerk:
- Wärmeleitfähigkeit 0,025 W/(m*K)
- Baustoffklasse normalentflammbar (nur die Dämmplatte
ohne
  Bekleidung)
- H ca. 27cm
- D ca. 6 cm (inkl. Ausgleich von Toleranzen der
  Bestandsaußenwände mit Dämmstoffdicken bis zu 2cm)

Anschluss Klinkerfassade vor der Blende:
vorderseitige Abkantung

U-Schutzblende
angebotenes Fabrikat:

......................................................

Dämmung
angebotenes Fabrikat:

......................................................

Position: Haus B Neubau EG/OG
Menge: 17,000 m
Zuordnung: 339

**02.01.070 U-Blende mit Sturzdämmung Breite bis 201 cm**
U-Schutzblende aus gekantetem Aluminium mit integrierte
r Sturzdämmung liefern und montieren, entsprechend der
vorgenannten Position 2.1.60, jedoch mit folgenden Ände
rungen:
Abmessungen
- Breite: bis ca. 201 cm

Position: Haus B Neubau EG/OG
Menge: 42,000 St
Zuordnung: 339

**02.01.080 Zulage U-Blende seitliche Abschlüsse**
Zulage zur zuvor beschriebenden U-Blende, seitliche Abs
chlüsse liefern und montieren.

Beschichtung Schutzblende seitlicher Abschluss:
Pulverbeschichtung der sichtbaren Blendenoberflächen na
ch Farbsystem RAL Bemusterung durch AG.
Innenseiten der U-Schutzblende seitlicher Abschluss

Abrechnung je Fenster
Menge: 40,000 St

#### Hauptabschnitt 02.02 Werkplanung

**02.02.010 Werkstattzeichnung Raffstores**
Anfertigung und Vorlage zur Bestätigung durch den AG vo
n Werkstattzeichnungen für alle Raffstore Anlagen der v
orgenannten Positionen wie folgt:

Profile inkl. alle Anschlüsse zum Bauwerk / Fenster / P
fosten-Riegel-Fassade in Maßstab 1:2 - 1:5

Pro Raffstores-Typ:
je 1 Ansicht, Maßstab 1:10

Position: alle Raffstores-Typen

Abrechnung: Pauschalpreis für Erstellung Werkstattplanu
ng aller Raffstores-Typen.
Menge: 1,000 St
Zuordnung: 334

**02.02.020 Werkplanung Steuerung**
Erstellung eines objektspezifischen
Leitungsschemaplanes für die angebotene
Sonnenschutzsteuerung durch den Hersteller auf
Grundlage bauseits zur Verfügung gestellter
Informationen wie
- Grundrissplänen mit eingetragenen Motorpositionen
- Gebäudegeometrie/Fassadenausrichtung
- Aufteilung von Mietbereichen
- Art der Sonnenschutzbehänge (Markisen,
  Raffstoren, Rollladen, etc.)
- Geforderte Funktionalität (Windüberwachung,
  Sonnenautomatik, Zeitschaltuhr, etc.)
- Ausführung der örtlichen Bedienung/Einzel-,
  Gruppen-, Zentralbedienung
Menge: 1,000 St

#### Hauptabschnitt 02.03 Revisionsunterlagen / Einweisung

**02.03.010 Inbetriebnahme und Einweisung**
Inbetriebnahme der Sonnenschutzsteuerung durch Laden de
r Parametrierung von SD-Speicherkarte, Feinjustierung d
er Anlage anhand herstellerspezifischer Behangparameter
, Funktionsprüfung und Probelauf.
Einweisung des Nutzers in Bedienung und Funktionen der
Sonnenschutzsteuerung.
Menge: 1,000 psch

**02.03.020 Revisionsunterlagen**
Nach Fertigstellung des Objektes, jedoch spätestens zum
Zeitpunkt der Abnahme, sind die Revisionsunterlagen
prüffähig liefern.
Hierzu gehören u.a.:
-Inhaltsverzeichnis zur Gesamtdokumentation
-Zeichnungs-/Planverzeichnis,
-Anlagenbeschreibungen
-revidierte Ausführungspläne mit Stempel und
 Unterschrift des AN
-Wartungsunterlagen
-Meß- und Prüfprotokolle
Die Protokolle sind mit Datum und Unterschrift des
Prüfers, sowie Angaben über das verwendete Meßgerät zu
versehen.
-behördliche Genehmigungen, Zustimmungen und
 Abnahmedokumente
-Hersteller-Zertifikate,
-Übereinstimmungserklärungen zu den Zertifikaten,
-Erklärung des Auftragnehmers über die sach- und
 fachgerechte Errichtung der Anlagen
-ein Bautagebuch. Das Bautagebuch soll Stand und
 Fortschritt sowie alle bemerkenswerten Ereignisse
 des Bauablaufs lückenlos dokumentieren.
-Dokumentation (mit Fotodokumentation) zu nicht
 sichtbaren Einbauten,

Die Dokumentation ist zu liefern :
- 3fach in Papierform, in A4-Ordner
- 1fach auf Datenträger (CD-ROM) mit detaillierter
  Übersichtsliste,
Pläne im dwg-, dxf- und pdf-Format
Listen im Excel- und pdf-Format
Texte im Word- und pdf-Format
Menge: 1,000 St

### Los 03 Regiestunden

#### Hauptabschnitt 03.01 Sonstiges

**03.01.010 Dokumentation Fenster**
Übergabe Dokumenation Fenster und Pfosten-Riegel-Fassad
e:

· Fachunternehmererklärungen
· statische Berechnungen
· Werkplanung
· Materialnachweise
· Farbkonzept
· Zulassungen
· technische Merkblätter

Übergabe 1.fach und Papierform und digital
Menge: 1,000 psch

**03.01.020 Gerüstpauschale**
Aufbauen, Abbauen, vorhalten von fahrbarem Gerüst, Bock
gerüste, etc

Diese Position umfasst die Aufwendungen für das Stellen
 von Gerüsten im Innenbereich für Wandbereiche höher 3,
50m. (Deckenhöhe EG 4,06).

Die Art des Gerüstes obliegt dem AN.

Pauschale Abrechnung für Gerüststellungen bei Höhen übe
r 3,50m.

Sämtliche Aufwendungen und Kosten für das Aus-, Um- und
 Abbauen sowie Vorhalten der Arbeits- und Schutzgerüste
 bis 3,50m sind Nebenleistungen und in die Einheitsprei
se mit einzurechnen.
Menge: 1,000 psch
- Zuordnung: 001
- Zuordnung: 392
- Zuordnung: 392

#### Hauptabschnitt 03.02 Regiestunden

**03.02.010 Stundensatz Baufacharbeiter/-in**
Stundenlohnarbeiten durch Arbeitskräfte auf Anordnung d
es AG ausführen. Der Verrechnungssatz für die jeweilige
 Arbeitskraft umfasst sämtliche Aufwendungen wie Lohn-
und Gehaltskosten, Lohn- und Gehaltsnebenkosten, Zuschl
äge, lohngebundene und
lohnabhängige Kosten, sonstige Sozialkosten, Gemeinkost
en, Wagnis und Gewinn. Erschwerniszuschläge sowie Zusch
läge für Überstunden, Nacht-, Sonntags- und Feiertagsar
beit werden gesondert vergütet.

Baufacharbeiter/-in
Menge: 5,000 h

**03.02.020 Stundensatz für Meister/-in Elektro**
Stundenlohnarbeiten durch Arbeitskraefte auf Anordnung
des AG ausfuehren.
Der Verrechnungssatz fuer die jeweilige Arbeitskraft
umfasst saemtliche Aufwendungen, insbesondere den
tatsaechlichen Lohn einschl. vermoegenswirksamer
Leistungen mit den Zuschlaegen fuer Gemeinkosten
(Sozialkassenbeitraege, Winterbauumlage und dgl.) sowie
Lohn- und Gehaltsnebenkosten und Zuschlaege fuer
Ueberstunden. Zuschlaege fuer Nacht-, Sonntags- und
Feiertagsarbeit werden nach tariflichen Festlegungen
gesondert verguetet.
Poliere, Meister/-in Elektro / Fm oder dgl.
Menge: 5,000 h

**03.02.030 Stundensatz für Arbeitskraft Facharbeiter/-in Elektro**
Stundenlohnarbeiten durch Arbeitskräfte auf Anordnung
des AG ausführen. Der Verrechnungssatz für die
jeweilige Arbeitskraft umfaßt sämtliche Aufwendungen,
insbesondere den tatsächlichen Lohn einschl.
vermögenswirksamer Leistungen mit den Zuschlägen für
Gemeinkosten (Sozialkassenbeiträge, Winterbauumlage und
dgl.) sowie Lohn- und Gehaltsnebenkosten und Zuschläge
für Überstunden.
Zuschläge für Nacht-, Sonntags- und Feiertagsarbeit
werden nach tariflichen Festlegungen gesondert
vergütet.
Facharbeiter/-in Elektro.
Menge: 5,000 h

USt %: 19,00
